# BG Hessenweg - Straßenendausbau
Angebotsaufforderung (GAEB DA XML 3.2, DA83)
Projekt: 2026.07.06
Währung: EUR
Bieterkommentare zugelassen: ja
Auftraggeber: GEG mbH, Lingen, 49808
Erstellt mit: ASBwin 24.0.0.0, Position 24.0.0.0, 27.10.2026

## BG Hessenweg - Straßenendausbau
Datum: 27.10.2026

### Bereich 01 STRASSENENDAUSBAU

*Hinweis*
1.1 Beschreibung der Baumaßnahme
Das Baugebiet Hessenweg in der Stadt Lingen (Ems), Ortsteil Damaschke soll in Pflasterbauweise ausgebaut werden.
Beim o.g. Baugebiet handelt es sich um drei Wohnstraßen.
Vorgesehen ist der Ausbau der Fahrbahn in Pflasterbauweise als verkehrsberuhigter Ausbau. Die Ableitung des Oberflächenwassers erfolgt über das öffentliche Kanalnetz.

1.2 Auftraggeber:
Grundstücks- und Erschließungsgesellschaft mbH.

1.3 Planung:
Stadt Lingen (Ems); Fachdienst Tiefbau

1.4 Termine:
Baubeginn:  März 2027,
  in Absprache mit dem Tiefbauamt

Fertigstellung:  März 2028

Schlussrechnung:  12 Werktage nach Fertigstellung

Bauzeitunterbrechung:  keine, außer witterungsbedingt

1.5 Örtlichkeit der Baumaßnahme:
Die zu bearbeitende Fläche "Baugebiet Hessenweg" befindet sich im Baugebiet in 49811 Lingen (Ems), Ortsteil Damaschke mit einer zu bearbeitenden Gesamtfläche von ca. 6.000,00 m².
Der Baubereich grenzt an folgenden Straßenraum an: Hessenweg

1.6 Allgemeine Angaben:

Vom AN in die Gemeinkosten der Baustelle mit einzurechnenden Leistungen:
- Bauzeitenplan (ist sofort nach Auftragserteilung vorzulegen!)

- Bautagebuch / Tagesberichte

- Fachgerechte Aufmaße mit Eintragung der LV Pos.-Nr. (Eine
  Position pro Seite!)

- Erstprüfungen und Eignungsnachweise

- Lieferscheine für alle Schüttgüter bzw. Wiegekarten mit
  Aufstellung eines Soll/Ist Nachweises.

- Bauanlaufbesprechung sowie fortlaufend wöchentliche Baubesprechungen

- Baustellen Fotodokumentation, insbesondere für alle überbauten und im Baufeld unplanmäßig vorgefundenen Teile! (Täglich 2-3 aussagekräftige Fotos)

*Hinweis*
Bestandteil meines Angebotes sind neben diesem Angebotsschreiben (einschließlich Anlagen) folgende Unterlagen:
 - die Leistungsbeschreibung,
      -  die VOB Teil A: „Allgemeine Vertragsbedingungen für die Ausführung  von Bauleistungen DIN 1961 - aktuelle Fassung",

 - die VOB Teil B: „Allgemeine Vertragsbedingungen für die Ausführung von Bauleistungen DIN 1961 - aktuelle Fassung",

  - die VOB Teil C: „Allgemeine Technische Vertragsbedingungen für Bauleistungen (ATV), aktuelle Fassung",
 - die Besonderen Vertragsbedingungen,die ZVB/E-StB: „Zusätzliche-  Vertragsbedingungen für die Ausführung von Bauleistungen im Straßen  und Brückenbau", aktuelle Fassung
HINWEIS
Der Unternehmer ist verpflichtet auf eventuelle technische Probleme bei den beschriebenen Ausführungen sowie Unstimmigkeiten in den Ausschreibungsunterlagen hinzuweisen!

Der Unternehmer (AN) muss sich vor Beginn der Bauarbeiten über die örtlichen Gegebenheiten Kenntnis verschaffen. Mehrkosten, die dem Unternehmer nachweislich aus Unkenntnis entstehen, werden nicht vergütet. Der Unternehmer (AN) muss sich über die Lage von Ver- und Entsorgungsleitungen Kenntnis verschaffen.

#### Titel 01.01 BAUSTELLENEINRICHTUNG

*Hinweis: Vorbereitende Arbeiten*
Zwischenlagerflächen für alle ausgebauten
und wieder einzubauenden Materialien
sind vom AN bereit zu stellen und während
der gesamten vertraglichen Bauzeit vorzuhalten.

*Hinweis: Sicherstellung der Abfallentsorgung*
Die Einrichtung von Straßenbaustellen sollte im Vorfeld mit den Entsorgungsunternehmen abgestimmt werden.
Dadurch sollte dem Abfuhrunternehmen die Möglichkeit gegeben werden, die Tourenplanung auf die geänderten Straßenverläufe abzustimmen.

Die Sicherstellung der Abfallentsorgung bedarf folgender Voraussetzungen:
- Entsorgungsunternehmen informieren, ggfls. einbinden - möglichst rd. vier Wochen vor Baubeginn
- Anlieger informieren
- Befahrbarkeit der Straße berücksichtigen
 - Gesamtgewicht des Entsorgungsfahrzeuges bis zu  26 t; Bodenfreiheit 0,2 m
 - Mindestdurchfahrtshöhe/ Lichtraumprofil 4,00 m
 - Wendeanlage: Mindestdurchmesser 18 m;  Rückwärtsfahren vermeiden
- Sofern Behältersammelnplätze eingerichtet werden müssen: Wenn möglich, sollten die Abfallbehälter von Mitarbeitern der Baufirmen an den Abfuhrtagen aus der Baustelle geholt und wieder zurückgebracht werden.
Diese Tätigkeiten sind besondere Leistungen, die über den Titel Stundenlohnarbeiten vergütet werden.

Abfuhrtermine entnehmen Sie bitte dem Abfuhrkalender:
www.awb-emsland.de/service/abfuhrkalender/

Zuständige Ensorgungsunternehmen
Informationen über die Einrichtung von Straßenbaustellen senden Sie bitte inclusive Kartenmaterial zur Information bzw. Abstimmung an folgende Ansprechpartner:

Entsorgung der Restmüll- und Biotonnen, emslandweit
Entsorgung der Papiertonnen Emsland Süd
PreZero Service Emsland GmbH & Co. KG, Spelle
Herr Peter Werthmann, Tel. 0 59 07/9 49 99 14,
Fax 0 54 01/8 00 64 04, pwerthmann@prezero.com

Entsorgung der Papiertonnen, Emsland Nord und Mitte
Theo Augustin Städtereinigung GmbH & Co. KG, Meppen
Herr Niels Töller, Tel. 0 59 31/98 76 39,
niels.toeller@augustin-entsorung.de

Entsorgung der gelben Wertstoffsäcke, emslandweit
Remondis Kiel GmbH, Hamburg
Herr Benjamin Klindt, Tel. 0 40 / 414 34 515,
benjamin.klindt@remondis.de

Abschließend nachrichtliche Informationen
Abfallwirtschaftsbetrieb Landkreis Emsland, Meppen
Frau Heike Schone-Hagel, Tel. 0 59 31/44 26 23;
info@awb-emsland.de; heike.schone-hagel@awb-emsland.de

**01.01.01 Einrichten der Baustelle**
*** Pauschalposition
Einrichten der Baustelle für sämtliche in der
Leistungsbeschreibung aufgeführten Leistungen, mit
Anfuhr und Aufbau der gesamten Baustelleneinrichtung
und der erforderlichen Geräte, Baubuden, Toiletten,
Absperrungen, Maschinen usw..
Unterhalten der gesamten Baustelleneinrichtung mit
allen Nebenleistungen, u. a. ständiges Säubern der
öffentlichen Verkehrsflächen von verschlepptem Boden
der Baustellenfahrzeuge, Anlage von Lagerplätzen und
ggf. zusätzlichen Baustraßen für den eigenen
Betrieb sowie Lieferung aller hierzu erforderlichen
Bau- , Hilfs- und Betriebsstoffe. In dieser Position
sind alle erforderlichen Zwischentransporte mit
einzurechnen. Die Zahlung dieser Position erfolgt
anteilig der Leistungen und Lieferungen.
Menge: 1,000 Psch

**01.01.02 Baustelleneinrichtung vorhalten**
*** Pauschalposition
Vorhalten der Baustelleneinrichtung für sämtliche in
der Leistungsbeschreibung aufgeführten Leistungen.
Diese Leistung umfasst das Vorhalten und Unterhalten
der zuvor beschriebenen Baustelleneinrichtung.
Menge: 1,000 Psch

**01.01.03 Abräumen der Baustelle**
*** Pauschalposition
Baustelle von allen Geräten, Anlagen, und Einrichtungen
räumen. Benutzte Flächen und Wege entsprechend dem
ursprünglichen Zustand unter Wahrung der
landschaftspflegerischen Belange ordnungsgemäß
herrichten. Verunreinigungen beseitigen.
Menge: 1,000 Psch

**01.01.04 Verkehrssicherung läng.Dauer durchführen**
*** Pauschalposition
Verkehrssicherung an Arbeitsstellen von längerer Dauer
aufstellen, beseitigen, vorhalten, warten und betreiben. Einsatzzeit nach Unterlagen des AG. Vorübergehende
Sicherungsmaßnahmen durchführen. Vorübergehende Markierung, transportable Lichtsignalanlage, bauliches Leitelement und transportable Schutzeinrichtung werden gesondert vergütet.
70 v.H. der Pauschale werden nach betriebsfertigem Aufstellen, der Rest nach Beseitigen vergütet.
Verkehrssicherung an Arbeitsstelle und Umleitungsstrecke.
Ausführung nach vom AN vorgelegten Verkehrszeichenplan. Vorhandene Verkehrsschilder ggf. außer Kraft und wieder in Kraft setzen.
Verkehrssicherung ggf. umsetzen.
Lieferung und Unterhaltung der Beleuchtung für die Dauer der gesamten Bauzeit, einschließlich Einreichen der Beschilderungspläne bzw. Ausnahmeanträge bei der zuständigen Verkehrsbehörde.
Die Kosten / Gebühren werden vom AN übernommen.
Menge: 1,000 Psch

**01.01.05 Baustellenbereich sichern**
*** Pauschalposition
Während der gesamten vertraglichen Bauzeit ist der
uneingeschränkte und sichere Zugang zu den
Hauseingängen zu gewährleisten. Gefahrenbereiche
wie z.B. Gräben und Schächte sind durch
unverschiebbare und durchtrittsichere
Abdeckungen sachgemäß zu sichern.
Menge: 1,000 Psch
Kostengruppen nach DIN 276-1 1993: 591

**01.01.06 Einmessen der Planung**
*** Pauschalposition
Einmessen des Entwurfs im Gelände, Übertragen des
Absteckplans, übertragen der Höhen, Herstellen und
Vorhalten von Achsen und Höhenpunkten während der
gesamten Bauzeit. Zusätzliche und fehlende Höhenangaben sind sinnvoll zu ergänzen. Alle Maße sind vor Ort zu prüfen,
Abweichungen des Ausführungsplanes zum Gelände sind
unverzüglich der Bauleitung zu melden.
Menge: 1,000 Psch

**01.01.07 Elektronische Abrechnung / Elektrooptisches Aufmass**
*** Pauschalposition
Elektronische Abrechnung bestehend aus den folgenden
Teilen herstellen.

- Grundlagenermittlung

- Anfordern Vermessungsunterlagen, ohne
  Katastergebühren

- Bestimmen, Aufsuchen der Fest-, Lage- und Höhepunkte
  und deren Auswertung

- Bestandsaufnahme nach dem Ausbau mit Aufmaß
  sämtlicher Auf-/Einbauten im Straßenkörper, Schieber,
  Schächte, Einläufe (die Anschlusspunkte der  Anschlussleitungen sind nach Lage und Höhe über NN einzumessen, zusätzliche Messung einer Geländehöhe),  Straßenleuchten, Markierungen etc.

- Auswerten und berechnen der dreidimensionalen
  Koordinaten

- Übernahme ALK-Daten, die ALK-Daten werden vom
  AG zur Verfügung gestellt.

- Abrechnungszeichnung nach Ausbau

- Flächen- und Längenberechnung nach Ausbau

- Bestandsplan auf der Grundlage des Aufmaßes mit
  Kataster herstellen, Maßstab 1:500

- Datenübergabe als DXF-Datei sowie als Bestandsplan
  3-fach und farbig
Menge: 1,000 Psch

#### Titel 01.02 BAUFELD FREIMACHEN / ERDBAU

**01.02.01 Grenzsteine sichern**
Grenzsteine des öffentlichen Verkehrsraumes während der
Bauausführung sichern. PVC-Kanalisationsrohre DN 150 nach DIN EN 1401, 1,25 m lang, frei Baustelle liefern. PVC-Kanalisationsrohre DN 150 über freigelegte Grenzsteine stülpen und bis auf Abtragsprofilttiefe eingraben, einschl. aller erforderlichen Erdarbeiten. Die PVC-Rohre gehen in das Eigentum des Auftraggebers über und sind bis zur Beendigung zu unterhalten. In den Einheitspreis
ist das Aufsuchen der Steine, sowie ein Vergleich mit
der Örtlichkeit einzurechnen. Vor und nach den Bauarbeiten erfolgt ein gemeinsames Aufmaß der Grenzsteine, dabei wird die Lage und der Standort der Steine in Augenschein genommen, evtl. Veränderungen in einem Protokoll festgehalten.
Menge: 94,000 Stk

**01.02.02 Vorh. Verkehrsschilder abbauen u. neu setzen**
Vorhandene Verkehrsschilder abbauen. Schildgröße bis 1 m2. Schild ohne Beleuchtung. Schild mit Rohrpfosten, DU max. 80 mm, abbauen. Abgebaute Teile säubern und zur Wiederverwendung im Baustellenbereich lagern und nach Beendigung der Bauarbeiten nach Angabe des AG versetzen. Verkehrsschild lagert im Baustellenbereich.
Menge: 6,000 Stk

**01.02.03 Bituminöse Befestigung schneiden**
Bituminöse Befestigung mit geeignetem Gerät trennen.
Deckschicht und bituminöse Unterlage senkrecht abkanten. Trennen der bituminösen Befestigung in Bereichen von Fahrbahngeraden- und Kurven. Schnittiefe: Bis 15 cm.
Einzellängen bis 5,0 m.
Menge: 30,000 m

**01.02.04 Bituminöse Befestigung aufnehmen**
Asphaltbefestigung aufbrechen und aufnehmen. Fläche = Fahrbahn und Anschlussbereiche. Dicke der Asphaltbefestigung bis 15 cm. Aufbruchgut in Eigentum des AN übernehmen und von der Baustelle entfernen. Material der Verwertung nach Wahl des AN zuführen. Abrechnung nach m² aufgenommene Asphaltbefestigung.
Flächen bestehen aus Einzelflächen, Zwickel und schmalen Streifen. Keine zusammenhängende Fläche.
Menge: 50,000 m2

**01.02.05 Asphaltbefestigung fräsen bis 10 cm**
Fahrbahnbefestigungen aufnehmen. Fahrbahnbefestigung aus Asphalt. Dicke bis 10 cm. Fläche = Fahrbahn, Einzelfächen und Anschlussbereiche. Fahrbahnbefestigungen zertrümmern und zerkleinern. Kantenlänge der Brocken nicht größer als 6 cm. Anfallendes Fräsmaterial verbleibt vor Ort.

Der Fräsvorgang sollte in bis zu vier zeitlich voneinander getrennten Abschnitten, je nach Bauvorschritt, durchgeführt werden.
Menge: 4500,000 m2

**01.02.06 Zerkl. bit. Befestigung m. Schotterunterbau auf Planumsbreite einbauen**
Zerkleinerte bit. Befestigung mit Schotterunterbau auf Planumsbreite verteilen und verdichten. Unterbau bis 20 cm Stärke und zerkleinerte bit. Befestigung bis zu 10 cm Stärke mit geeignetem Gerät aufreißen und auf gesamte Planumsbreite einbauen und verdichten. Abweichungen von der Ebenheit dürfen innerhalb einer 4 m langen Messstrecke 3 cm nicht überschreiten.
Menge: 6000,000 m2

**01.02.07 Tragschicht aufnehmen, Schotterlage bis 25 cm**
*** Bedarfsposition mit GB
Straßen- und Wegebefestigung bis 25 cm Mineralgemisch mit Deckschicht ohne Bindemittel in der erforderlichen Breite und Länge nach Plan und Angabe der örtlichen Bauleitung aufnehmen, das Material getrennt von anderem Aushub für die Wiederverwendung im Baustreckenbereich lagern. Wiederverwendungsfähiges Material nach Vorgabe zur neuen Einbaustelle fördern, einbauen und standfest verdichten. Abweichungen von der Ebenheit dürfen innerhalb einer 4 m langen Messstrecke 3 cm nicht überschreiten. Förderweite bis 500 m. Einschl. der erforderlichen Transporte der Baustoffe, sowie Aufladen und Abtransportieren des überschüssigen Materials nach Wahl des AN zuführen. Abrechnung erfolgt nach Abtragsprofilen.
Menge: 10,000 m3

**01.02.08 Tragschicht aufnehmen, Schotterlage bis 25 cm, entsorgen**
*** Bedarfsposition mit GB
Straßen- und Wegebefestigung bis 25 cm Mineralgemisch mit Deckschicht ohne Bindemittel in der erforderlichen Breite und Länge nach Plan und Angabe der örtlichen Bauleitung aufnehmen. Mineralgemisch auf Fahrzeuge laden, zur Verfügung des Auftragnehmers abtransportieren, einschl. anfallender Entsorgungskosten. Abrechnung nach fester Masse und Querprofilen.
Menge: 10,000 m3

**01.02.09 Boden lösen und laden**
Boden nach DIN 18300 lösen, aufnehmen, fördern und laden. Die Entsorgung wird gesondert vergütet.
Boden durchsetzt mit Schotter, Splitt, Bauschutt und dgl..
In unterschiedlichen Breiten und Tiefe bis 0,45 m, in Bereichen des Straßenkörpers, Rad- u. Gehweganlagen, Entwässerungseinrichtungen u. Nebenflächen, gemäß ZTVE-STB 94. Abrechnung erfolgt nach Abtragsprofilen.
Menge: 50,000 m3

**01.02.10 Boden entsorgen**
Zulage für die Position 01.02.09.:
Boden aus der o. g. Position zur
Verwertungsstelle Transportieren und
entsorgen.
Einzurechnen sind:
Entsorgungskosten und die
Transportkosten.
Verwiegung des Aufbruchmaterials
mittels einer geeichten Waage.
Wartezeiten an der Waage.
Verkehrsbedingte Behinderungen.
Abgerechnet wird nach Wiegenscheinen
einer geeichten Waage auf der
Verwertungstelle.
Menge: 50,000 m3

**01.02.11 Bauliche Anlage abbrechen**
Bauliche Anlage abbrechen. Abgerechnet wird die feste Masse des abzubrechenden Materials.
Anlage = Fundament.
Material = Beton.
Ohne Sprengen.
Abbruch bis 0,5 m unter Planum.
Bauliche Anlage freilegen. Baugrube nach Abbruch mit
Boden verfüllen und verdichten. Boden liefern.
Abbruchgut zerkleinern, Kantenlänge bis 60 cm.
Gesamtes Abbruchgut der Verwertung nach Wahl des AN zuführen. Für überwachungsbedürftigen Abfall vereinfachten Entsorgungsnachweis führen.
Menge: 10,000 m3

**01.02.12 Bodenaushub für Baumgruben**
Pflanzgrube nach DIN 18916 für Gehölze
herstellen. Aushub lösen und abfahren.
Grubensohle tiefgründig lockern,
Größe der Pflanzgrube:
erweitern auf etwa 250/ 200 cm
Tiefe der Pflanzgrube: 100 cm
Gehölzart: Großgehölz/ Solitärbaum
Anfallendes Material wird Eigentum
des AN und ist zu beseitigen.
Der Nachweis der geordneten Entsorgung ist
unmittelbar zu erbringen.
Die erforderlichen Gebühren/ Kosten
der Entsorgung werden vom AN übernommen.
Menge: 215,000 m3
Kostengruppen nach DIN 276-1 1993: 512

**01.02.13 Planum herstellen, Abweichung +/-2 cm**
Grundplanum herstellen und verdichten. Grundplanum herstellen. Max. Abweichung von der Sollhöhe +/- 2 cm.
Abgerechnet wird nach örtlichem Aufmaß, Bereich Abtragsflächen.
Menge: 6000,000 m2

**01.02.14 Füllsand liefern u. einbauen**
Füllsand, lehm- und humusfrei, als Ersatz für nicht trag- und verdichtungsfähigen Aushubboden mit abgestufter Körnung frei Baustelle liefern, in Lagen einbauen und sorgfältig verdichten, den unbrauchbaren Boden zur eigenen Verwendung des Auftragnehmers abtransportieren.  Abgerechnet wird nach fester Masse durch Aufmaß an Ort.
Als Zulage zur Herstellung der Rohrgräben. Nur auf Anweisung der Bauleitung. Lieferscheine sind der Schlussrechnung in jedem Fall beizufügen. Wenn ausnahmsweise nach Wagenaufmass abgerechnet wird, so erfolgt ein Abzug von 20% für die Auflockerung.
Menge: 20,000 m3

**01.02.15 Plattendruckversuche (dynamisch) durchführen**
Dynamischer Plattendruckversuch für Kontrollprüfung nach Angabe des AG durchführen einschließlich Bereitstellung sämtlicher Geräte und Auswertung und Darstellung der Messergebnisse.
Menge: 20,000 Stk

**01.02.16 Plattendruckversuche (statisch) durchführen**
*** Bedarfsposition mit GB
Plattendruckversuch nach DIN 18 134 für Kontrollprüfung nach Angabe des AG durchführen einschließlich Bereitstellung sämtlicher Geräte, Gegengewicht LKW mit Personal und Auswertung und Darstellung der Messergebnisse.
Messpunkte OK Planum und OK Schottertragschicht.
Menge: 5,000 Stk

#### Titel 01.03 ENTWÄSSERUNG / LEITUNGSARBEITEN

*Hinweis: Hinweise*
Die Entwässerung der versiegelten Flächen geschieht grundsätzlich offen, und zwar über Pflasterrinnen mit Anschluss an den RW-Kanal. Hierzu werden die Flächen- und Wegeabschnitte mit entsprechenden Quer- und Längsgefällen versehen.

**01.03.01 Kreuzungen**
*** Bedarfsposition mit GB
Kreuzungen mit bestehenden Versorgungsleitungen, wie
Wasser-, Elektro-, Gasleitungen usw. als Erschwerniszulage. Von den Bauarbeiten berührte Leitungen, Kanäle, Dräne, Kabel und dgl. sind mit sachgemäßer Vorsicht zu behandeln.
Einschl. Sicherung während der Bauzeit und nach Beendigung der Baumaßnahme wieder fachgerecht zu hinterfüllen. Liegen mehrere Leitungen nebeneinander, so gilt eine Gesamtbreite bis zu 0,50 m als 1 Stück.
Menge: 10,000 Stk

**01.03.02 Querschläge herstellen**
*** Bedarfsposition mit GB
Boden in Handschachtung für Anschlüsse und als Suchlöcher
zum Aufsuchen von Versorgungsleitungen, ausschließlich auf
Anweisung der Bauleitung, nach Angabe der Bauleitung oder Vertreter der Versorgungsunternehmen, profilgerecht
ausheben.
Abmessungen: bis 1,30 m tief, ca. 1,25 * 1,25 m. Boden zur Wiederverwendung seitlich lagern und nach Beendigung der Suche wieder einbauen und verdichten.
Die Leitungsschutzanweisungen der Versorgungsunternehmen sind zu beachten.
Boden nach DIN 18300.
Abgerechnet wird nach örtlichem Aufmaß. Aus dem Aufmaß
muss Ort, Datum, genaue Lage und Zweck des Kopfloches
hervorgehen.
Menge: 10,000 Stk

**01.03.03 Handschachtung durchführen**
*** Bedarfsposition mit GB
Boden aus Abtragsstrecken der vorh. Versorgungsleitungen und Bebauung per Handschachtung profilgerecht lösen.
Boden nach DIN 18300. Boden von der Baustelle entfernen. Die Entsorgung wird gesondert vergütet.
Abgerechnet wird nach Abtragsprofilen.
Nur auf Anweisung der Bauleitung.
Menge: 10,000 m3

**01.03.04 Einläufe abbrechen, Anschlussleitung sichern**
Vorh. Punkteinläufe mit Gußabdeckung bis 50 x 50 cm,
vom Rohrleitungssystem trennen. Rückbau
bis mindestens  -1,0 m unter Geländeniveau.
Einlauf abbrechen und entsorgen. Rohrstutzen
während der Bautätigkeit abdichten, sichern,
markieren und vorhalten für Wiederanschluss.
Anfallende Stoffe trennen.
Die erforderlichen Gebühren/ Kosten
der Entsorgung werden vom AN übernommen.
Der Nachweis der geordneten Entsorgung ist
unmittelbar zu erbringen.
Menge: 6,000 Stk
Kostengruppen nach DIN 276-1 1993: 594

**01.03.05 Einläufe abbrechen, Anschlussleitung verschließen**
*** Bedarfsposition ohne GB
Vorh. Punkteinläufe mit Gußabdeckung bis 50 x 50 cm,
vom Rohrleitungssystem trennen. Rückbau
bis mindestens -1,0 m unter Geländeniveau.
Einlauf abbrechen und entsorgen. Rohrstutzen
dauerhaft verschließen.
Anfallende Stoffe trennen.
Die erforderlichen Gebühren/ Kosten
der Entsorgung werden vom AN übernommen.
Der Nachweis der geordneten Entsorgung ist
unmittelbar zu erbringen.
Menge: 2,000 Stk
Kostengruppen nach DIN 276-1 1993: 594

**01.03.06 Anschlussleitung ausbauen bis 2,00 m**
*** Bedarfsposition ohne GB
Alte Anschlussleitungen, Leitungstiefen bis 2,00 m,
gemessen ab Oberkante Baustraße, bestehend aus PVC-
, Beton- oder Steinzeugrohren DN 150 mm freilegen und ausbauen. Anschlussleitung freilegen, trennen, dichten, sichern und als entsprechenden Anschluss für Straßenablauf vorhalten. Alte Anschlussleitungen und Aufbruchgut der Verwertung nach Wahl des AN zuführen. Einschl. aller erforderlichen Erd- und Nebenarbeiten.
Menge: 4,000 m

**01.03.07 Leitungsgraben herstellen bis 2,20 m**
Boden für Leitungsgraben profilgerecht ausheben.
Die Grabentiefe wird gerechnet ab OK des vorhandenen
Planums.
Grabentiefe bis 2,20 m, lichte Grabenbreite über 0,80 m bis 1,20 m. Verbau, soweit erforderlich, sowie offene Wasserhaltung bis zu einer Pumpenleistung von 1 m3/h Förderdurchfluss je m Baugrube bei 5 m geodätischer Förderhöhe werden nicht gesondert berechnet.
Aushub, soweit zum Verfüllen geeignet, zur Wiederverwendung seitlich lagern, nach Verlegen der Leitung in Graben oberhalb der Leitungszone einbauen und verdichten.
Fehlenden Verfüllboden einbauen w. ges. vergütet über die Pos. 01.02.14.
Mit einzurechnen in dieser Position sind die notwendigen Nebenarbeiten.
Zum Verfüllen nicht verwendeter Aushub wird beseitigt, die Entsorgungskosten werden gesondert vergütet über die Position 01.02.10.
Abgerechnet wird mit senkrechten Wänden.
Menge: 48,000 m

**01.03.08 Rohranschluss herstellen, PP Rohr**
Rohranschluss an Sammelrohrleitung herstellen.
Sattelstück DN300/150 mm an PP Rohren liefern und einbauen.
Anschluß links oder rechts in Achs/Kämpferhöhe bei Herstellung mit passendem Kronenbohrer und Bohrhilfe  sauber einformen.
Einschl. Bohrung, incl. Lieferung aller benötigten Materialien.
Menge: 8,000 St

**01.03.09 Rohranschluss herstellen, PP Rohr**
Rohranschluss an Sammelrohrleitung herstellen.
Sattelstück DN400/150 mm an PP Rohren liefern und einbauen.
Anschluß links oder rechts in Achs/Kämpferhöhe bei Herstellung mit passendem Kronenbohrer und Bohrhilfe  sauber einformen.
Einschl. Bohrung, incl. Lieferung aller benötigten Materialien.
Menge: 7,000 St

**01.03.10 Rohranschluss herstellen, Betonrohr**
Rohranschluss an Sammelrohrleitung herstellen.
Sattelstück DN 150 mm an Betonrohren und Schachtbauteilen liefern und einbauen.
Anschluß KG Rohr an Beton. Links oder rechts in Achshöhe bei Herstellung sauber einformen gemäß DIN. Einschl. Bohrung, SBR Dichtung mit Innengewinde mit integrierter Quelldichtung, Gleitmittel, konische Einschraubkrone aus PP incl. Lieferung aller benötigten Materialien.
Menge: 3,000 St

**01.03.11 Rohranschluss an vorh. Leitung DN 150**
Rohranschluss an vorh. Anschlussleitung herstellen, An-
schluss dichten. Vergütet wird der Mehraufwand für das
Herstellen des Anschlusses einschließlich eventueller
Pass-, Sattel- und Übergangsstücke.
Rohr DN der Anschlussleitung 150.
Anschlussleitung aus Kunststoff.
Vorhandene Anschlussleitung aus Steinzeug oder PVC-Kunststoff DN 150/100 mm.
Menge: 6,000 Stk

**01.03.12 Anschlussleitung herstellen Rohr-DN 150 bis 2,00 m**
Anschlussleitung zum Schacht bzw. zur Sammelrohrleitung
nach statischen und konstruktiven Erfordernissen nach
DIN EN 1610 herstellen und anschließen. Hochlast-Kanalrohrsystem, Rohr DN 150 wandverstärkt,  aus PVC-U, ohne Füllstoffe, vollwandig, nicht kerngeschäumt, Farbe blau, nach DIN EN1401-1, DIN 19534-3 und DIN 8062 Reihe 3 mit angeformter Steckmuffe und ML-Sicherheitsdichtsystem güteüberwacht, mit Überwachungszeichen, Ringsteifigkeit  8kN/m² (SN8) nach DIN EN ISO 9969 bzw. SR24  63kN/m² nach DIN 16961, Auflager nach DIN 4033 aus Sand oder Kiessand herstellen. Material liefern. Verlegetiefe (bis Fliessohle) bis 2,00 m, Überdeckungshöhe bis 1,75 m. Strassenverkehrslast = SLW 60.
Menge: 48,000 m

**01.03.13 Formstück einbauen, Bogen DN 150**
Formstück in Rohrleitung einbauen. Vergütet wird der
Mehraufwand für den Einbau des Formstückes gegenüber
der bis zur Innenfläche der Sammelrohrleitung durchgemessenen Rohrleitung.
Formstück = Bogen DN 150.
Material = Kunststoff.
Durchgangsrohr DN 150.

- Bögen 15° KG DN 150 mm, KG 2000, PP-MD liefern  und einbauen.
- Bögen 30° KG DN 150 mm, KG 2000, PP-MD liefern  und einbauen.
- Bögen 45° KG DN 150 mm, KG 2000, PP-MD liefern  und einbauen.
Menge: 72,000 Stk

**01.03.14 Formstück einbauen, Muffe DN 150**
Formstück in Rohrleitung einbauen. Vergütet wird der
Mehraufwand für den Einbau des Formstückes gegenüber
der bis zur Innenfläche der Sammelrohrleitung durchgemessenen Rohrleitung.
Formstück = Muffe DN 150.
Material = Kunststoff.
Durchgangsrohr DN 150.
Menge: 24,000 Stk

**01.03.15 Formstück einbauen, Abzweig DN 150**
Formstück in Rohrleitung einbauen. Vergütet wird der
Mehraufwand für den Einbau des Formstückes gegenüber
der bis zur Innenfläche der Sammelrohrleitung durchgemessenen Rohrleitung.
Formstück = Abzweig, Anschlussrohr DN 150.
Material = Kunststoff.
Durchgangsrohr DN 150.
Menge: 24,000 Stk

**01.03.16 Strassenablauf o. Aufsatz einbauen, PP**
Straßenablauf analog DIN 4052 aus Kunststofffertigteilen lastentkoppelt, teleskopier- und drehbar, mit horizontalen und vertikalen Versteifungs- und Verankerungsrippen, durch integrierte verschiebesichere EPDM-Lippendichtung wasserdicht bis 0,5bar analog DIN 4030. Oberteile kompatibel zu Aufsatz mit umlaufender Tropfkante aus Gusseisen sowie EPS-Combischalungshilfe für die Ausbildung des Betonauflagers des Aufsatzes und Einlegen in Aufsatzrahmen gegen Schmutzeintrag in der Bauphase. Ablauf bestehen aus: Boden 1a, rund, drehbar, mit Stutzen DN/OD 160, Abwinklung 15°, Gewicht: 2,6 kg, Bauhöhe: 35cm,.Werkstoff Polypropylen. Konus 11 mit EPDM-Dichtung, zulässige Abwinklung zum Unterteil bis 10%, Gewicht: 2,6 kg, Bauhöhe: 35cm,.Einsteckmaß 270 +/-30mm, Werkstoff Polypropylen. Erdarbeiten im Boden der Klassen 3 bis 5 sowie gegebenenfalls erforderlichen Verbau ausführen. Auflager aus Beton C 20/25, 10 cm dick, herstellen. Aushubtiefe bis UK Auflager über 1 bis 2 m, Aushub seitlich lagern und zum Verfüllen verwenden. Überschüssigen Aushub in Eigentum des AN übernehmen und von der Baustelle entfernen. Liefern und entsprechend nach der Einbau- und Bedienungsanleitung des Herstellers einbauen.
Menge: 24,000 Stk

**01.03.17 Aufsatz f. Strassenablauf aufsetzen, 300 x 500, PP**
Aufsatz 300 PF, Klasse D 400, entsprechend DIN EN 124 gemäß den Anforderungen der Gütesicherung nach RAL-GZ 692. Der Nachweis kann insbesondere durch den Besitz des entsprechenden RAL-Gütezeichens oder gleichwertig geführt werden, umlaufender Tropfkante aus Gusseisen zur Aussteifung des Ablaufkörpers, nur in Kombination mit Ablaufkörper, Pultform, Bauhöhe 100, Rahmenaußenmaße 300 x 524, mit multifunktionalem Doppelscharnier, Rahmen aus Gusseisen, hochziehbar, umlaufend geschlossen, mit vorgeformten, bei Bedarf ausschlagbaren Bauzeitentwässerungen, mit PEWEPREN-Einlagen, mit Eimerauflage für Eimer nach DIN 4052, Rost aus Gusseisen mit vier schraublosen und verkehrssicheren Arretierungen aus hochverschleißfestem Kunststoff Rost nach Lösen der Arretierungen herausnehmbar, zweiseitig ca. 110 Grad aufklappbar Rost nach dem Aufklappen nicht herausnehmbar, Schlitzweite 24 mm, Schlitzlängen kleiner 170 mm, Einlaufquerschnitt ca. 570 cm2, Gewicht 40 kg. Liefern und entsprechend der Einbau- und Bedienungsanleitung des Herstellers einbauen.
Menge: 24,000 Stk

#### Titel 01.04 TRAGSCHICHTEN

**01.04.01 Frostschutzschicht einbauen und verdichten**
Frostschutzschicht als 1. Tragschicht gem. ZTV SoB
liefern, einbauen und verdichten. Toleranz für Sollhöhe
+/ - 2 cm. Verformungsmodul EV2 auf der Oberfläche min.
100 MN/m². Baustoffgemisch: natürliche Gesteinskörnung
0/45 aus frostunempfindlichem Material.
Einbaudicke bis ca. 15 cm, verdichtet gemessen;
abgerechnet wird nach Auftragsprofilen und Wiegekarten.
Menge: 50,000 m3

**01.04.02 Schottertragschicht einbauen und verdichten**
Schottertragschicht (STS) aus natürlichem,
korngestuftem, vorwiegend gebrochenem
Gesteinskörnungsgemisch gemäß ZTV SoB StB und TL SoB
StB, Lieferkörnung 0/32 herstellen und verdichten.
Güteüberwachung nach RG Min StB. Einbaudicke bis zu 15 cm im verdichteten Zustand.
Verformungsmodul EV2 auf der Oberfläche
min.120 MN/m².
Baustoffgemisch ohne RC-Baustoffe und industriell
hergestellte Gesteinskörnungen.
Abgerechnet wird nach Auftragsprofilen
und Wiegekarten.
Menge: 900,000 to

#### Titel 01.05 RANDEINFASSUNGEN / PFLASTERARBEITEN

**01.05.01 Pflasterdecke aufnehmen, Betonsteinpflaster**
Pflasterdecke einschl. Bettungsmaterial aufnehmen. Aufbruch
Tragschicht wird gesondert vergütet. Art = Betonsteinpflaster/Verbundsteinpflaster/Platten, ca. 8 cm dick, Bettung aus Sand. Sämtliche Steine, Bettungsmaterial und  Aufbruchgut in Eigentum des AN übernehmen, von der Baustelle entfernen und einer Wiederverwertung zuführen.
Menge: 50,000 m2

**01.05.02 Bordsteine aufnehmen, 10/20 - 15/30 in Beton**
Bordsteine aufnehmen. Bordsteine aus Beton in versch. Ausführungen, ca. 10/20 bis 15/30 cm, als Hochbord/Rundbord/Tiefbord in Beton oder Mörtel versetzt.
Unterbeton, ca. 10 cm dick, und Rückenstütze aufbrechen.
Bordsteine und übriges Aufbruchgut in Eigentum des AN übernehmen und von der Baustelle entfernen.
Menge: 15,000 m

**01.05.03 Pflasterflächen aus Betonstein aufnehmen u. wiederherstellen**
Pflasterflächen inkl. Randeinfassungen bis zum Planum aufnehmen, säubern und bis zum Wiedereinbau seitlich lagern. Unbrauchbares und überschüssiges Material getrennt seitlich lagern und von der Baustelle entfernen. 10 cm Sauberkeitsschicht aus Natursand. 20 cm Schottertragschicht 0/32 mm. 3 cm Pflasterbettungssplitt 2/5 mm. Belag fachgerecht verlegen, abschlämmen und bis zur Standfestigkeit abrütteln inkl. der Randeinfassung. Seitenstreifen herstellen. Abweichungen von der Ebenheit dürfen innerhalb einer 4 m langen Messtrecke 1,5 cm nicht überschreiten. Betonsteinpflaster 6 cm bis 10 cm stark. Abrechnung nach m² umgepflasterte Fläche.
Einzelflächen bis max. 10m².
Menge: 15,000 m2

**01.05.04 Winkelrandstein aus Beton setzen, Winkelrandstein 22/27/50/6**
Winkelrandstein aus Beton mit den Abmessungen 22/27/50/6 in Grau in Geraden, Bögen und Radien nach Zeichnung liefern und herstellen. Einzurechnen sind alle erforderlichen Erdarbeiten. Herstellung mit 3cm Aufkantung gegenüber dem Pflasterniveau. Ein Auflager aus 20cm Beton C20/25 ist herzustellen. Die Fugen 5mm tief sind rückseitig auf Steinhöhe mit Mörtel zu verschließen.
Menge: 1585,000 m

**01.05.05 Bordsteine aus Beton setzen, Tiefbord 8/20**
Bordsteine aus Beton setzen einschliesslich der Aus-sparungen für bzw. der Anpassungen an Strassenabläufe.
Bordsteine DIN 483 Tiefbord 8 x 20 (80/200 mm) mit Nut und Feder zweiseitig gefast, grau. Bordsteine, einschl. aller erforderlichen Absenk- und Übergangssteine nach Zeichnung. Rückenstütze und Unterbeton aus Beton C 20/25 nach DIN 18318 herstellen, einschl. der erforderlichen Erdarbeiten.
Menge: 440,000 m

**01.05.06 Rinnenplatten 30/30/8 aus Beton setzen**
Rinnenplatten aus Beton nach DIN EN 1338 liefern und höhen- und fluchtgerecht auf 20 cm dickem Fundament aus C20/C25 versetzen, einschliesslich der Aussparungen für bzw. der Anpassungen an Strassenabläufe. Rinnenplatten, Breite 30 cm, Länge 30 cm, Dicke 8 cm. Im Läuferverband höhen- und fluchtgerecht mit 8-10 mm Fugen hammerfest versetzen und mit geeignetem Fugenmörtel verfugen. DIN 18 318 und ZTV P-StB sind zu beachten. Rinnenplatten mit Zementmörtel einschlämmen und vor Abbinden des Mörtels reinigen. einschl. aller erforderlichen Erd- und Nebenarbeiten.
Menge: 810,000 m

**01.05.07 Betonverbundsteinpflaster 23x23x8cm -grau-**
Verbundstein mit Anfangs - und Seitensteinen, Pflastersteine
aus Beton nach DIN EN 1338, Kennzeichen D, I Oberseite
planmäßig eben.

Abmessungen:  ca. 23x23x8cm
Farbe: Grau
Fase: Minifase

inkl. Bettung,
Material: Brechsand-Splitt-Gemisch, Quarzit 0/5 mm oder
gleichwertig,

Dicke: 4 cm in verdichtetem Zustand (± 1 cm),
Pflasterfugen: 3-5 mm,

Verfugung: Pflasterfugen bis zur vollständigen Füllung
einsanden mit Brechsand-Splitt-Gemisch 0/5 mm,
überschüssiges Material abfegen, abgefegtes Pflaster 1x längs
und 1x quer abrütteln, mit einer geeigneten Vibrationsplatte
unter Verwendung einer Platten-Gleit-Vorrichtung, abgesetztes
Fugenmaterial ergänzen mit Brechsand 0/2, bis keine weitere
Absackung mehr erfolgt,

Pflaster im fertigen Zustand mind. 5 mm über OK
Entwässerungsrinnen, Gossen und Abläufen.

Das Material ist vor dem Einbau zu bemustern!
Der Bauleitung ist vor Einbau der Liefernachweis zur Freigabe
vorzulegen.

Abrechnung nach Flächenaufmaß.
Menge: 3180,000 m2

**01.05.08 Betonverbundsteinpflaster 23x23x8cm -rot-**
Verbundstein mit Anfangs - und Seitensteinen, Pflastersteine
aus Beton nach DIN EN 1338, Kennzeichen D, I Oberseite
planmäßig eben.

Abmessungen:  ca. 23x23x8cm
Farbe: rot
Fase: Minifase

inkl. Bettung,
Material: Brechsand-Splitt-Gemisch, Quarzit 0/5 mm oder
gleichwertig,

Dicke: 4 cm in verdichtetem Zustand (± 1 cm),
Pflasterfugen: 3-5 mm,

Verfugung: Pflasterfugen bis zur vollständigen Füllung
einsanden mit Brechsand-Splitt-Gemisch 0/5 mm,
überschüssiges Material abfegen, abgefegtes Pflaster 1x längs
und 1x quer abrütteln, mit einer geeigneten Vibrationsplatte
unter Verwendung einer Platten-Gleit-Vorrichtung, abgesetztes
Fugenmaterial ergänzen mit Brechsand 0/2, bis keine weitere
Absackung mehr erfolgt,

Pflaster im fertigen Zustand mind. 5 mm über OK
Entwässerungsrinnen, Gossen und Abläufen.

Das Material ist vor dem Einbau zu bemustern!
Der Bauleitung ist vor Einbau der Liefernachweis zur Freigabe
vorzulegen.

Abrechnung nach Flächenaufmaß.
Menge: 1780,000 m2

**01.05.09 Betonverbundsteinpflaster 23x23x8cm -anthrazit-**
Verbundstein mit Anfangs - und Seitensteinen, Pflastersteine
aus Beton nach DIN EN 1338, Kennzeichen D, I Oberseite
planmäßig eben.

Abmessungen:  ca. 23x23x8cm
Farbe: anthrazit
Fase: Minifase

inkl. Bettung,
Material: Brechsand-Splitt-Gemisch, Quarzit 0/5 mm oder
gleichwertig,

Dicke: 4 cm in verdichtetem Zustand (± 1 cm),
Pflasterfugen: 3-5 mm,

Verfugung: Pflasterfugen bis zur vollständigen Füllung
einsanden mit Brechsand-Splitt-Gemisch 0/5 mm,
überschüssiges Material abfegen, abgefegtes Pflaster 1x längs
und 1x quer abrütteln, mit einer geeigneten Vibrationsplatte
unter Verwendung einer Platten-Gleit-Vorrichtung, abgesetztes
Fugenmaterial ergänzen mit Brechsand 0/2, bis keine weitere
Absackung mehr erfolgt,

Pflaster im fertigen Zustand mind. 5 mm über OK
Entwässerungsrinnen, Gossen und Abläufen.

Das Material ist vor dem Einbau zu bemustern!
Der Bauleitung ist vor Einbau der Liefernachweis zur Freigabe
vorzulegen.

Abrechnung nach Flächenaufmaß.
Menge: 410,000 m2

**01.05.10 Signaturplatten 30/30/8, Parkplatz-Symbol**
Signaturplatten gemäß DIN EN 1339 PKDUI7 mit Hartplastiksymbolen aus Kunststoff zur Kennzeichnung von Parkflächen. Als Zulage zur Position zuvor.
Parkplatz-Symbol:
Format:  ca. 30 x 30 x 8 cm
Farbe:  basalt-anthrazit

Signaturplatte auf Bettung der Vorposition verlegen.
Menge: 33,000 Stk

*Hinweis: Hydrantenkappen-Pflastersätze*
Die Abbildung zeigt die in Pos. 01.05.11. - Pos. 01.05.12. aufgeführten Hydrantenkappen-Pflastersätze
zur passgerechten Umpflasterung von Hydrantenkappen.

**01.05.11 Hydrantenkappen-Plastersätze -grau-**
Hydrantenkappen-Pflastersätze zur passgerechten Umpflasterung von Hydrantenkappen mit dem Durchmesser 265/380 mm liefern und nach Herstellerangaben verlegen. Der Pflastersatz ist mit geraden Außenkanten so anzulegen, dass diese fluchtgerecht zu den Pflasterzeilen der anzuschließenden Pflasterflächen liegen, einschließlich der erforderlichen Pflasterschnitte.

Steinhöhe:  80 mm
Außenmaße:  ca. 600 mm x 600 m
Durchmesser:  265/380 mm
Farbe:  grau
Menge: 10,000 Stk

**01.05.12 Hydrantenkappen-Plastersätze -rot-**
Hydrantenkappen-Pflastersätze zur passgerechten Umpflasterung von Hydrantenkappen mit dem Durchmesser 265/380 mm liefern und nach Herstellerangaben verlegen. Der Pflastersatz ist mit geraden Außenkanten so anzulegen, dass diese fluchtgerecht zu den Pflasterzeilen der anzuschließenden Pflasterflächen liegen, einschließlich der erforderlichen Pflasterschnitte.

Steinhöhe:  80 mm
Außenmaße:  ca. 600 mm x 600 m
Durchmesser:  265/380 mm
Farbe:  rot
Menge: 10,000 Stk

*Hinweis: Wasserkappen-Plastersätze*
Die Abbildung zeigt die in Pos. 01.05.13. - Pos. 01.05.14. aufgeführten Wasserkappen-Pflastersätze
zur passgerechten Umpflasterung von Schieber- und Wasserkappen.

**01.05.13 Wasserkappen-Plastersätze -grau-**
Wasserkappen-Pflastersätze zur passgerechten Umpflasterung von Schieber- und Wasserkappen mit dem Durchmesser 200 mm liefern und nach Herstellerangaben verlegen. Der Pflastersatz ist mit geraden Außenkanten so anzulegen, dass diese fluchtgerecht zu den Pflasterzeilen der anzuschließenden Pflasterflächen liegen, einschließlich der erforderlichen Pflasterschnitte.

Steinhöhe:  80 mm
Außenmaße: ca. 400 mm x 400 mm
Durchmesser:  bis 200 mm
Farbe:  grau
Menge: 10,000 Stk

**01.05.14 Wasserkappen-Plastersätze -rot-**
Wasserkappen-Pflastersätze zur passgerechten Umpflasterung von Schieber- und Wasserkappen mit dem Durchmesser 200 mm liefern und nach Herstellerangaben verlegen. Der Pflastersatz ist mit geraden Außenkanten so anzulegen, dass diese fluchtgerecht zu den Pflasterzeilen der anzuschließenden Pflasterflächen liegen, einschließlich der erforderlichen Pflasterschnitte.

Steinhöhe:  80 mm
Außenmaße: ca. 400 mm x 400 mm
Durchmesser:  bis 200 mm
Farbe:  rot
Menge: 10,000 Stk

*Hinweis: Schieberkappen-Plastersätze*
Die Abbildung zeigt die in Pos. 01.05.15. - Pos. 01.05.16. aufgeführten Schieberkappen-Pflastersätze
zur passgerechten Umpflasterung von Schieber- und Wasserkappen.

**01.05.15 Schieberkappen-Plastersätze -grau-**
Schieberkappen-Pflastersätze zur passgerechten Umpflasterung von Schieber- und Wasserkappen mit dem Durchmesser 150 mm liefern und nach Herstellerangaben verlegen. Der Pflastersatz ist mit geraden Außenkanten so anzulegen, dass diese fluchtgerecht zu den Pflasterzeilen der anzuschließenden Pflasterflächen liegen, einschließlich der erforderlichen Pflasterschnitte.

Steinhöhe:  80 mm
Außenmaße: ca. 400 mm x 400 mm
Durchmesser:  bis 150 mm
Farbe:  grau
Menge: 10,000 Stk

**01.05.16 Schieberkappen-Plastersätze -rot-**
Schieberkappen-Pflastersätze zur passgerechten Umpflasterung von Schieber- und Wasserkappen mit dem Durchmesser 150 mm liefern und nach Herstellerangaben verlegen. Der Pflastersatz ist mit geraden Außenkanten so anzulegen, dass diese fluchtgerecht zu den Pflasterzeilen der anzuschließenden Pflasterflächen liegen, einschließlich der erforderlichen Pflasterschnitte.

Steinhöhe:  80 mm
Außenmaße: ca. 400 mm x 400 mm
Durchmesser:  bis 150 mm
Farbe:  rot
Menge: 10,000 Stk

*Hinweis: Radialstein-Pflastersätze, 16/12/8*
Die Abbildung zeigt die in Pos. 01.05.17. - Pos. 01.05.18.
aufgeführten Radialsteine für die Schachtumpflasterung.

**01.05.17 Radialstein-Pflastersätze, 16/12/8 -grau-**
Pflaster aus Betonsteinen herstellen für die Schachtumpflasterung.
Radialsteine DIN EN 1338 DI zweischichtig mit farbechten Edelsplittvorsatz.
Kanten:  Minifase, 3mm Abstandshalter
Abmessungen: ca. 160/120/80 mm
Farbe:  grau
Herstellung der Bettung aus Kornabgestuftem Brechsand-Splitt-Gemisch 0/5 mm,
Dicke im verdichteten Zustand 4 cm
Material: Hartgestein, z. B. Diabas, Basalt.
Bettungsmaterial muss den Anforderungen der
TL Pflaster-StB entsprechen.
Herstellung der Fugenfüllung mit
Edelbrechsand-Splitt-Gemisch 0/5 mm, Material:
Hartgestein, z. B. Diabas, Basalt. Material muss
den Anforderungen der TL Pflaster-StB
entsprechen. Fugenbreite von 3 mm bis 5 mm.
Fugenmaterial einfegen, ggf. unter begrenzter
Wasserzugabe einschlämmen. Überschüssiges
Fugenmaterial vollständig beseitigen. Abrütteln
der Pflasterdecke bis zur Standfestigkeit mit
Rüttelplatte und Kunststoffschürze. Fugen
nochmals vollständig füllen, Fugenschluss mit
einer feinkornreichen Gesteinskörnung 0/2 mm
durch Einfegen und Einschlämmen herstellen.
Menge: 10,000 Stk

**01.05.18 Radialstein-Pflastersätze, 16/12/8 -rot-**
Pflaster aus Betonsteinen herstellen für Schachtumpflasterung.
Radialsteine DIN EN 1338 DI zweischichtig mit farbechten Edelsplittvorsatz.
Kanten:  Minifase, 3mm Abstandshalter
Abmessungen: ca. 160/120/80 mm
Farbe:  rot
Herstellung der Bettung aus Kornabgestuftem Brechsand-Splitt-Gemisch 0/5 mm,
Dicke im verdichteten Zustand 4 cm
Material: Hartgestein, z. B. Diabas, Basalt.
Bettungsmaterial muss den Anforderungen der
TL Pflaster-StB entsprechen.
Herstellung der Fugenfüllung mit
Edelbrechsand-Splitt-Gemisch 0/5 mm, Material:
Hartgestein, z. B. Diabas, Basalt. Material muss
den Anforderungen der TL Pflaster-StB
entsprechen. Fugenbreite von 3 mm bis 5 mm.
Fugenmaterial einfegen, ggf. unter begrenzter
Wasserzugabe einschlämmen. Überschüssiges
Fugenmaterial vollständig beseitigen. Abrütteln
der Pflasterdecke bis zur Standfestigkeit mit
Rüttelplatte und Kunststoffschürze. Fugen
nochmals vollständig füllen, Fugenschluss mit
einer feinkornreichen Gesteinskörnung 0/2 mm
durch Einfegen und Einschlämmen herstellen.
Menge: 10,000 Stk

**01.05.19 Bordkanten auf Gehrung schneiden**
Bord- und Kantensteine verschiedener Art auf Pass - Maß
rechtwinklig und auf passender Gehrung schneiden. Nicht brauchbares Material in Eigentum des AN übernehmen und von der Baustelle entfernen. Als Zulage zu den Bord- und
Kantensteinen.
Menge: 150,000 Stk

**01.05.20 Schnittkanten für Betonsteinpflaster herstellen**
Pflasterbeläge aus Beton einschl. erfordlicher Paßstücke an Kanten, Einbauten, Anschlüssen und Aussparungen zuarbeiten oder schneiden. Schnitttiefe bis 10 cm.
Menge: 400,000 m

**01.05.21 Einbauteile anpassen**
Einbauteile (Hydranten-, Schieberkappen und dgl.) freilegen und auf neue Höhe setzen. Freigelegten Bereich verfüllen. Aufbruchmaterial in Eigentum des AN übernehmen und von der Baustelle entfernen. Einbauteil in Pflasterdecke höher setzen über 10 bis 20 cm. Einbau Pflastersätze
(Pos. 01.05.11. - 01.05.16.).
Menge: 60,000 Stk

**01.05.22 Schachtabdeckung anpassen in Pflaster**
Schachtabdeckung für Kontrollschächte freilegen und nach Bauablauf Zug um Zug auf neue planmäßige Höhe setzen. Aufbrucharbeiten zum Freilegen der Schachtabdeckung ausführen in Fläche aus Pflaster bzw. Plattenbelag, höher setzen über 10 bis 20 cm. Einbau Radialstein-Pflastersätze (Pos. 01.05.17.-01.05.18.).
Menge: 20,000 Stk

#### Titel 01.06 VEGETATIONSARBEITEN

**01.06.01 Wurzelsperre liefern u. einbauen**
Wurzelsperre, 65 cm breit, zum Schutz von Leitungen und sonstigen baulichen Anlagen liefern und nach Unterlagen des AG einbauen. Wurzelsperre zur Begrenzung des Wurzelwachstums innerhalb der Baumgrube bzw. Beetanlage als vertikale Trennwand einbauen, einschl. Abdichtung der Überlappungsbereiche. Bei dem Einbau dürfen keine Schäden am Material entstehen. Wurzelschutzmembrane aus PP. Geotextil mit einer darauf thermisch angebrachten extrudierten Polypropylen-Schicht. Einbauhöhe 65 cm. Einschl. aller erforderlichen Erd- und Nebenarbeiten.
Menge: 440,000 m

**01.06.02 Humosen Oberboden des AG einbauen**
Gemäß Lage- und Höhenplan bzw. örtlicher Angaben der Bauleitung, Bodengruppe 4 (DIN 18 915) des Auftraggebers, bauseits geliefert, auf den Pflanz- und Grünflächen, Seitenräumen und Nebenanlagen in unterschiedlichen Schichtstärken, gleichmäßig aufbringen und einebnen. Die
Oberfläche pflanzfertig bearbeiten, Fremdkörper wie Steine, Holz usw. ggf. entfernen. Unrat zur Verfügung des Auftragnehmers abtransportieren. Einzurechnen ist das
Laden mit geeignetem Gerät an der Lagerstelle und der
Transport bis 500 m Förderweite innerhalb des Baustelle. Abrechnung im eingebauten Zustand nach Auftragsprofilen.
Menge: 220,000 m3

**01.06.03 Humosen Oberboden liefern u. einbauen**
*** Bedarfsposition ohne GB
Gemäß Lage- und Höhenplan bzw. örtlicher Angaben der Bauleitung, Bodengruppe 4 (DIN 18 915) frei Baustelle liefern und auf den Grünflächen, Seitenräumen und Nebenanlagen in unterschiedlichen Schichtstärken, gleichmäßig aufbringen und einebnen. Der Bauleitung ist vor Anlieferung die Entnahmestelle anzugeben, der Oberboden muss frei von Wurzelunkräutern sein. Alle Oberbodenlieferungen werden von der Bauleitung begutachtet. Die Bauleitung behält sich vor, ungeeigneten, insbesondere verunkrauteten Oberboden zu Lasten des AN von der Baustelle zu entfernen. Abrechnung im eingebauten Zustand nach Auftragsprofilen.
Menge: 20,000 m3

**01.06.04 Wegeseitenräume anpassen**
Werden die Verkehrsflächen nicht über das Bankett entwässert, erhalten die Wegeseitenräume eine Querneigung von 6 %. Überschüssiger geeigneter Boden in Fehlbereichen im Seitenraum wieder einbauen. Ungeeigneter Boden geht in das Eigentum des AN über und wird beseitigt. Lieferung fehlenden Bodens wird in o. g. Pos. vergütet. Abrechnung nach Summe der einzelnen Seitenraumflächen.
Menge: 190,000 m2

**01.06.05 Rasen ansäen**
Rasen ansäen, Gebrauchsrasen RSM 2.3 gem. DIN 18917. Einzurechnen ist die plangerechte Begrenzung an nicht von festen Bauteilen begrenzten Anschlüssen (Pflanzbeete etc.)
Saatgutmenge: 25g/m²
Einsaat in Teilflächen ist einzurechnen.
Menge: 190,000 m2

#### Titel 01.07 SONSTIGE BAULEISTUNGEN

**01.07.01 Pfosten aus Recycling-Kunststoff setzen**
Pfosten aus Recycling-Kunststoff, witterungsbeständig einschließlich Reflektoren liefern und versetzen, Höhe über Geländeoberkante 90 cm.
Pfosten, einschließlich der erforderlichen Erd- und Nebenarbeiten, in die Pflanzfläche setzen.
Aushubmaterial der Verwertung nach Wahl des AN zuführen.
Angrenzende Flächen wiederherstellen.

Verrotungsfest
Witterungsbeständig
Halbkugelkopf
Hohlprofil
Durchmesser: ca. 150 mm
Höhe / Gesamthöhe: ca. 1500 mm
Zubehör: Reflektoren in den Pfosten eingelassen bzw. gefräst
Farbe: anthrazit
Menge: 33,000 Stk

#### Titel 01.08 STUNDENLOHNARBEITEN

*Hinweis: Vorbemerkungen*
Die nachfolgenden Positionen kommen nur auf Anordnung durch den Auftraggeber (AG) zur Ausführung.

Für Stundenlohnarbeiten durch Arbeitskräfte wird ein Ver- rechnungssatz angeboten, der sämtliche Aufwendungen enthält, insbesondere den tatsächlichen Lohn einschließlich vermögenswirksamer Leistungen mit den Zuschlägen für Gemeinkosten (Sozialbeiträge, Winterbauumlage usw.) sowie Lohn- und Gehaltsnebenkosten und Zuschläge für Überstunden, die Gemeinkosten sowie Wagnis und Gewinn.  Zuschläge für Nacht-, Sonntags- und Feiertagsarbeit sind nicht eingerechnet.

Für Stundenlohnarbeiten durch Baugeräte wird ein Verrechnungssatz angeboten, der sämtliche Aufwendungen für den Einsatz enthält. Hierzu zählen Gerätevorhalte- und Betriebsstoffkosten sowie sämtliche Zuschläge einschließlich der Kosten für das Bedienungspersonal sowie sämtliche Aufwendungen wie z.B. Reparatur-, Wartungs-, Treib- und Schmierstoffe, Kapitaldienst-, Versicherungs- und Gemein- kosten sowie Wagnis und Gewinn.

Der Verrechnungssatz gilt für das zum Zeitpunkt des Abrufseinsatzbereit auf der Baustelle befindliche Baugerät. Abgerechnet wird nach tatsächlich geleisteten Arbeitsstunden. An- und Abfahrtszeiten werden nicht gesondert vergütet.

Für Stundenlohnarbeiten durch durch Lastkraftwagen wird ein Verrechnungssatz angeboten, der sämtliche Aufwendungen für den Einsatz enthält. Hierzu zählen insbesondere Gerätevorhalte- und Betriebsstoffkosten sowie sämtliche Zuschläge einschließlich der Kosten für den Fahrer. Des Weiteren sämtliche Aufwendungen wie z.B. Reparatur-, Wartungs-, Treib- und Schmierstoffe, Kapitaldienst-, Versicherungs- und Gemein- kosten sowie Wagnis und Gewinn.

Der Verrechnungssatz gilt für das zum Zeitpunkt des Abrufes einsatzbereit auf der Baustelle befindliche Fahrzeug. Vergütet werden die tatsächlich geleisteten Arbeitsstunden nach der tatsächlichen Nutzlast des jeweiligen LKW (ohne Erhöhung der Nutzlaststufe für Sonderfahrzeuge). An- und Abfahrtszeiten werden nicht gesondert vergütet.

Der Auftragnehmer hat über alle Stundenlohnarbeiten  Stundenlohnzettel in 2 facher Ausfertigung, unmittelbar nach Ausführung der Arbeiten, einzureichen. Diese müssen außer den Angaben nach VOB/B § 15 Nr. 3 nachfolgende Angaben enthalten:

Das Datum, die Bezeichnung der Baustelle, die genaue Bezeichnung  des Ausführungsortes innerhalb der Baustelle, die Art der Leistung,  die Namen der Arbeitskräfte und deren Berufs-, Lohn- oder  Gehaltsgruppe, die geleisteten Arbeitsstunden je Arbeitskraft bzw. Baugerät.

Die Originale der Stundenlohnzettel behält der Auftraggeber, die bescheinigten Durchschriften erhält der Auftragnehmer.

**01.08.01 Stundenlohnarbeiten - Schachtmeister**
*** Bedarfsposition mit GB
Verrechnungssatz durch Arbeitskraft für Stundenlohnarbeiten auf Anordnung des AG ausführen. Leistungsumfang wie unter "Hinweis Stundenlohnarbeiten" beschrieben.

Arbeitskraft:  Schachtmeister, Poliere, o.dgl.,
  Berufsgruppe I-II
Menge: 5,000 Std.

**01.08.02 Stundenlohnarbeiten - Baufacharbeiter**
*** Bedarfsposition mit GB
Verrechnungssatz durch Arbeitskraft für Stundenlohnarbeiten auf Anordnung des AG ausführen. Leistungsumfang wie unter "Hinweis Stundenlohnarbeiten" beschrieben.

Arbeitskraft:  Baufacharbeiter oder Monteur,
  Berufsgruppe III-V
Menge: 5,000 Std.

**01.08.03 Stundenlohnarbeiten - Bauwerker**
*** Bedarfsposition mit GB
Verrechnungssatz durch Arbeitskraft für Stundenlohnarbeiten auf Anordnung des AG ausführen. Leistungsumfang wie unter "Hinweis Stundenlohnarbeiten" beschrieben.

Arbeitskraft:  Bauwerker, Tiefbauhelfer, o.dgl.,
  Berufsgruppe VI-VII
Menge: 5,000 Std.

**01.08.04 Stundenlohnarbeiten - Bagger**
*** Bedarfsposition mit GB
Verrechnungssatz durch Baugeräte für Stundenlohnarbeiten auf Anordnung des AG ausführen. Leistungsumfang wie unter "Hinweis Stundenlohnarbeiten" beschrieben.

Baugerät: Bagger 0,4 - 1,0 m³
Menge: 5,000 Std.

**01.08.05 Stundenlohnarbeiten - Bagger über 1,0 m³**
*** Bedarfsposition mit GB
Verrechnungssatz durch Baugeräte für Stundenlohnarbeiten auf Anordnung des AG ausführen. Leistungsumfang wie unter "Hinweis Stundenlohnarbeiten" beschrieben.

Baugerät: Bagger über 1,0 m³
Menge: 5,000 Std.

**01.08.06 Stundenlohnarbeiten - Grader**
*** Bedarfsposition mit GB
Verrechnungssatz durch Baugeräte für Stundenlohnarbeiten auf Anordnung des AG ausführen. Leistungsumfang wie unter "Hinweis Stundenlohnarbeiten" beschrieben.

Baugerät: Grader, Gesamtgewicht über 8 - 12 to
Menge: 5,000 Std.

**01.08.07 Stundenlohnarbeiten - Frontlader**
*** Bedarfsposition mit GB
Verrechnungssatz durch Baugeräte für Stundenlohnarbeiten auf Anordnung des AG ausführen. Leistungsumfang wie unter "Hinweis Stundenlohnarbeiten" beschrieben.

Baugerät: Frontlader luftbereift,bis 55 kW
Menge: 5,000 Std.

**01.08.08 Stundenlohnarbeiten - LKW**
*** Bedarfsposition mit GB
Verrechnungssatz durch Baugeräte für Stundenlohnarbeiten auf Anordnung des AG ausführen. Leistungsumfang wie unter "Hinweis Stundenlohnarbeiten" beschrieben.

LKW: Kipper, ca. 15 to Nutzlast, Allradantrieb
Menge: 5,000 Std.

**01.08.09 Stundenlohnarbeiten - Kompressor**
*** Bedarfsposition mit GB
Verrechnungssatz durch Baugeräte für Stundenlohnarbeiten auf Anordnung des AG ausführen. Leistungsumfang wie unter "Hinweis Stundenlohnarbeiten" beschrieben.

Baugerät: Kompressor über 5 bis 10 m3/min.
Menge: 5,000 Std.

**01.08.10 Stundenlohnarbeiten - Motorflex**
*** Bedarfsposition mit GB
Verrechnungssatz durch Baugeräte für Stundenlohnarbeiten auf Anordnung des AG ausführen. Leistungsumfang wie unter "Hinweis Stundenlohnarbeiten" beschrieben.

Baugerät: Motorflex.
Menge: 5,000 Std.

**01.08.11 Stundenlohnarbeiten - Rüttelplatte**
*** Bedarfsposition mit GB
Verrechnungssatz durch Baugeräte für Stundenlohnarbeiten auf Anordnung des AG ausführen. Leistungsumfang wie unter "Hinweis Stundenlohnarbeiten" beschrieben.

Baugerät: Rüttelplatte.
Menge: 5,000 Std.

**01.08.12 Beton, C20/25 liefern**
*** Bedarfsposition mit GB
Beton, C20/25 liefern frei Baustelle
Menge: 5,000 m3
